# Barrera antirraíces

- Propiedad del archivo: CYPE Ingenieros S.A.
- Formato: FIEBDC-3/2016
- Programa: Generador de precios de la construcción. CYPE Ingenieros, S.A.
- Fecha: 24/01/2025
- Divisa: EUR
- Costes indirectos: 3 %
- IVA: 21 %

## J Jardinería

### JD Sistemas de drenaje, sujeción y protección

#### JDP Protectores

**JDP050** m Barrera antirraíces.
Barrera antirraíces realizada con malla de polipropileno no tejido, Rootbarrier 325 "PROJAR", de 50 cm de anchura y 0,8 mm de espesor, con una resistencia a la tracción longitudinal de 24,3 kN/m y 325 g/m² de masa superficial, con revestimiento impermeabilizante de polipropileno extruido en una de sus caras, colocada verticalmente en los laterales de la zanja previamente excavada en el terreno, para confinamiento lateral de rizomas. Incluso cinta adhesiva por ambas caras Rootbarrier "PROJAR", para la resolución de uniones.
Criterio de valoración económica: El precio no incluye la excavación de la zanja ni el relleno perimetral posterior.
Incluye: Preparación del terreno. Colocación de la malla. Resolución de uniones.
Criterio de medición de proyecto: Longitud medida según documentación gráfica de Proyecto, sin duplicar esquinas ni encuentros.
Criterio de medición de obra: Se medirá la longitud realmente ejecutada según especificaciones de Proyecto, sin duplicar esquinas ni encuentros.

| Código | Ud | Descripción | Rendimiento | Precio | Importe |
|---|---|---|---|---|---|
| mt48tup020eba | m² | Malla de polipropileno no tejido, Rootbarrier 325 "PROJAR", de 50 cm de anchura y 0,8 mm de espesor, con una resistencia a la tracción longitudinal de 24,3 kN/m y 325 g/m² de masa superficial, con revestimiento impermeabilizante de polipropileno extruido en una de sus caras. (material) | 2 | 8.09 | 16.180 |
| mt48tup030a | m | Cinta adhesiva por ambas caras, de polietileno tejido, con revestimiento de goma butílica, Rootbarrier "PROJAR", de 25 mm de anchura y 0,6 mm de espesor. (material) | 1.5 | 2.69 | 4.035 |
| mo040 | h | Oficial 1ª jardinero. (mano de obra) | 0.143 | 23.1 | 3.303 |
| mo086 | h | Ayudante jardinero. (mano de obra) | 0.072 | 21.94 | 1.580 |
| % | % | Costes directos complementarios | 2 % | 25.098 | 0.502 |
|  |  | Costes directos |  |  | 25.600 |

Residuos:
- colocación: mt48tup020eba; factor de residuo 0.035
- colocación: mt48tup030a; factor de residuo 0.0275

## Recursos

**mt48tup020eba** m² Malla de polipropileno no tejido
Datos técnicos: Coste energético 33.496 MJ; Emisión de CO2 1.109 kg; Código LER 17 06 04; Masa del elemento 0.325 kg; Volumen 0.000542 m3
Residuos:
- embalaje: re170203 Plástico. (componente de residuo); rendimiento 0.034 kg; Código LER 17 02 03; Masa del elemento 1 kg; Volumen 0.001667 m3

**mt48tup030a** m Cinta adhesiva por ambas caras
Datos técnicos: Coste energético 1.685 MJ; Emisión de CO2 0.080 kg; Código LER 17 02 03; Masa del elemento 0.018 kg; Volumen 0.00003 m3
